# Wohlfühlbalkon
Leistungsbeschreibung (GAEB 90, DA81)
Währung: EUR

## Zusätzlicher Text
GETIFIX Belino Balkonmodernisierungs- und -verschönerungssystem
Abdichtung mit dem GETIFIX FD-System und Verlegung von Elementteilen des
GETIFIX Belino-Systems

Sehr geehrte Damen und Herren,

vielen Dank für Ihr Interesse an unserem Balkonmodernisierungssystem.
Nachfolgend dürfen wir Ihnen für die gewünschte Leistung unser Angebot
unterbreiten.
Auf der Grundlage der zur Verfügung gestellten Unterlagen, dem gemeinsam
durchgeführten Ortstermin und den dabei visuell und / oder messtechnisch
eruierten Ergebnissen haben wir nachfolgenden Vorschlag nach den
Getifix-Qualitätsrichtlinien für Sie konzipiert.
Zum Nachweis der Fachqualifikation zur Ausführung von Balkoninstandsetzungsarbeiten haben wir in unserem Getifix-Fachbetrieb eine
allgemeine Kenntnisprüfung zu  "Balkoninstandsetzungsarbeiten" in
Zusammenarbeit mit der TÜV Rheinland Group abgelegt (siehe Anlage zu
diesem Angebot).
Außerdem können wir Ihnen versichern, dass die eingesetzen GETIFIX
Produkte im vollsten Umfang die zugesicherten Eigenschaften für die
Systeminstandsetzung erfüllen.
Über eine Beauftragung würden wir uns freuen. Eine fach- und
termingerechte Ausführung dürfen wir Ihnen schon vorab zusichern.
Sollten Sie noch Fragen haben, stehen wir Ihnen selbstverständlich
jederzeit gern zur Verfügung.

Mit freundlichen Grüßen,

Ihr Getifix-Fachbetrieb

Anlage:
- TÜV / GETIFIX Kenntnisprüfung
- Qualitätsrichtlinie Balkoninstandsetzung nach dem GETIFIX Belino
  Balkonmodernisierungs- und -verschönerungssystem

## Balkonverschönerung GETIFIX Belino-Syste
Datum: 11.08.08

### 001 Baustelleneinrichtung / Vorbereitung

**001.0010 Baustelleneinrichtung**
Maschinen, Geräte, Werkzeuge und
sonstige, für die Durchführung der
Bauleistung erforderliche Betriebsmittel
auf die Baustelle bringen, vorhalten,
einsetzen und abtransportieren.
Menge: 1,000 Stck

**001.0020 Gerüsterstellung**
Erstellen eines geeigneten Gerüstes
einschl. Abplanung nach DIN 4420
sowie der Gerüstbauverordnung der
Bau-Berufsgenossenschaft zur Durchführung der Arbeiten; einschl. Auf- und
Abbau sowie Vorhaltung für die vorgesehene Arbeitsdauer und Grobreinigung
des Gerüstes nach Arbeitsbeendigung.
Menge: 1,000 m²

**001.0030 Schutz von Bauwerksteilen mit Folien**
Schützen von Fenstern und Bauwerksteilen
mit Folien einschl. Rahmen und
Befestigungen
Menge: 1,000 m²

### 002 Untergrundvorbehandlung

#### 002.10 Nutzung des "alten Gefälleestrichs"

**002.10.0001 Losen Fliesen- / Plattenbelag entfernen**
Losen Fliesen- oder Plattenbelag im
Dünn- oder Mittelbett verlegt, mittels
Druckluft od. Elektrohammer abstemmen,
den Schutt fördern, aufladen, abfahren.
Menge: 1,000 m²

**002.10.0002 Fehlstellen schließen**
Vorhandene Fehlstellen und
tieferliegende Fugenbereiche mit GETIFIX
Sperrmörtel HK (schnell) einschließlich
Grundierung und Haftschlämme schließen.

Material:
GETIFIX Voranstrich
ca. 150 ml / m²
GETIFIX Dichtungsschlämme (schnell)
ca. 1,5 kg / m²
GETIFIX Sperrmörtel HK (schnell)
ca. 1,7 kg / mm m²
Menge: 1,000 m²

#### 002.20 Erstellung eines "neuen Gefälleestrichs"

**002.20.0001 Fliesen- oder Plattenbelag entfernen**
Fliesen- oder Plattenbelag im Dünn- oder
Mittelbett verlegt, mittels Druckluft-
oder Elektrohammer abstemmen, den Schutt
fördern, aufladen und abfahren.
Menge: 1,000 m²

**002.20.0002 Bodenfläche mittels Fräse überarbeiten**
Bodenfläche mittels Fräse von
Mörtelresten befreien.
Menge: 1,000 m²

**002.20.0003 Gefällespachtelung**
Gefällespachtelung, einschl. Grundierung
und Haftschlämme, auf vorbereitetem
Untergrund herstellen.

Material:
GETIFIX Voranstrich
ca. 150 ml / m²
GETIFIX Dichtungsschlämme (schnell)
ca. 1,5 kg / m²
GETIFIX Sperrmörtel HK (schnell)
ca. 1,7 kg / mm m²
Menge: 1,000 m²

### 003 GETIFIX Rinnensystem "Exklusiv" (Teil 1)

#### 003.10 Traufprofil

**003.10.0001 GETIFIX Traufprofil RS-E**
GETIFIX Traufprofil RS-E zur
vorderseitigen Abschlusskante und als
Entwässerungsprofil befestigen. GETIFIX
Traufprofil RS-E aus stranggepresstem,
wetterfestem Aluminium am Balkonrand
ausrichten, verlegen und mit Edelstahlschrauben auf dem Untergrund andübeln.
Im Vorfeld ggf. den Auflagebereich
mittels Betonfräse o.ä. absenken.

Material:
... m GETIFIX Traufprofil RS-E
Menge: 1,000 m

**003.10.0002 GETIFIX Traufprofil RS-E Ecke**
Dichtgeschweißte Eckprofile für Außenecken als Zulage zu Vorpos. einbauen und
an GETIFIX Traufprofil RS-E anbinden.

Material:
... Stck. GETIFIX Traufprofil RS-E Ecke
Menge: 1,000 Stck

### 004 Abdichtung mit GETIFIX FD-System

**004.0010 Verlegung der GETIFIX FD Folie in verschiedenen Breiten**
Verlegung einer bahnenförmigen Abdichtung auf EPDM-Basis in Breiten von:
0,30 m
0,50 m
1,00 m
1,50 m
3,00 m
6,00 m
GETIFIX FD-System ist ein System zur
Abdichtung gegen drückendes Wasser bis
maximal 5 bar (50 m Wassersäule)
Wasserdruck. Es erfüllt die wichtigsten
Stoffanforderungen der DIN 18195-2,
Tabelle 5 Zeile 8 und besitzt ein
allgemeines bauaufsichtliches
Prüfzeugnis als Verwendbarkeitsnachweis
zur Abdichtung gegen Bodenfeuchte /
nichtstauendes Sickerwasser, nichtdrückendes Wasser sowie aufstauendes Sickerwasser / drückendes Wasser.
GETIFIX FD-System ist UV-beständig und
für Anwendungen im Hochbau geeignet.
Eine mechanische Befestigung
(Klemmschienen / Flansche) der Ränder
ist durch die Verklebung im Randbereich
und die aufgebrachte Randversiegelung
nicht erforderlich.
Die GETIFIX FD-Folie (EPDM-Folie
Nenndicke mind. 1,2 mm) wird in den
Randbereichen (auch auf den Profilen),
an den aufgehenden Bauteilen sowie an
eventuellen Überlappungsstellen mittels
GETIFIX F in einem Streifenbereich von
10 cm vollflächig verklebt.
Der Kleber GETIFIX F wird mittels
Handpresse in 15 mm starken Raupen auf
den vorbereiteten Untergrund
aufgebracht. Die Verteilung auf dem
Untergrund sollte mit einer Zahnleiste
B3 vorgenommen werden, so dass eine
gleichmäßige Kleberschicht mit einer
Dicke von ca. 1,5 mm auf dem
abzudichtenden Untergrund entsteht.
Die GETIFIX FD-Folie wird auf die
Kleberschicht gelegt und von innen nach
außen mit einer breiten Anpressrolle in
den Kleber eingerollt. Der Anpressdruck
ist so zu wählen, dass einerseits keine
Luftblasen unter der Folie verbleiben
und andererseits der Kleber nicht an den
freien Rändern herausgedrückt wird.
Überschüssiger Kleber außerhalb der
Folie ist vor der Versiegelung zu
entfernen.
Abschließend erhalten alle Folienränder
als Schutz vor Hinterläufigkeit der
GETIFIX FD-Folie eine Versiegelung mit
GETIFIX RV in einer Schichtdicke von ca.
1,5 mm. GETIFIX RV wird je nach
Lieferform mit einem Pinsel oder mit
einer Handpresse aufgetragen.

Materialverbrauch:
... m GETIFIX FD-Folie entsprechender
Breiten (zuzüglich Überlappung /
Aufkantung / Verschnitt)
Menge: 1,000 m

**004.0020 Zulage für Verklebung mit GETIFIX F**
Verklebung mit GETIFIX F als Zulage zur
Position "Verlegen der GETIFIX FD-Folie"

Materialverbrauch:
ca. 150 ml / m (Breite: 10 cm) GETIFIX F
Menge: 1,000 m

**004.0030 Zulage für Randversiegelung GETIFIX RV**
Randversiegelung mit GETIFIX RV als
Zulage zur zur Position "Verlegen der
GETIFIX FD-Folie"

Materialverbrauch:
ca. 3 ml / m GETIFIX RV
Menge: 1,000 m

### 005 GETIFIX Rinnensystem "Exklusiv" (Teil 2)

#### 005.10 Rinnenelement

**005.10.0001 GETIFIX Rinnenelement RS-E Ecke r / l**
GETIFIX Rinnenelement RS-E Ecke aus
Strang gepresstem, dichtgeschweißtem,
wetterfestem, pulverbeschichtetem
Aluminium bestehend als Zulage zur
Position "GETIFIX Rinnenelement RS-E"
montieren

Materialverbrauch:
...Stck. Rinnenelement RS-E Ecke
  rechts / links
  Farbe: lichtgrau RAL 7035
  rehbraun RAL 8007
Menge: 1,000 Stck

**005.10.0002 GETIFIX Rinnenelement RS-E**
Einhängen des aus Strang gepresstem,
wetterfestem, pulverbeschichtetem
Aluminium bestehendem GETIFIX
Rinnenelements RS-E in die
Aufnahmeführung des GETIFIX
Traufelements RS-E.
GETIFIX Rinnenelement RS-E
entsprechender Länge montieren und mit
den zugehörigen Rinnen-Arretierclips
sicher befestigen.

Materialverbrauch:
... m Rinnenelement RS-E
  Farbe: lichtgrau RAL 7035
  rehbraun RAL 8007
Menge: 1,000 m

**005.10.0003 GETIFIX Rinnen-Arretierclip RS-E**
GETIFIX Rinnen-Arretierclip zur Position
"GETIFIX Rinnenelement RS-E" montieren.
2 Stck. /Ecke
1 Stck. / m

Materialverbrauch:
...Stck. Rinnen-Arretierclip RS-E
Menge: 1,000 Stck

**005.10.0004 GETIFIX Rinnenverbinder RS-E**
GETIFIX Rinnenverbinder RS-E aus Strang
gepresstem, wetterfestem,
pulverbeschichtetem Aluminium bestehend,
zur Position "GETIFIX Rinnenelement
RS-E" montieren

Materialverbrauch:
...Stck. GETIFIX Rinnenverbinder RS-E
  Farbe: lichtgrau RAL 7035
  rehbraun RAL 8007
Menge: 1,000 Stck

**005.10.0005 GETIFIX Rinnenendstück RS-E r/l**
GETIFIX Rinnenendstück RS-E aus Strang
gepresstem, wetterfestem,
pulverbeschichtetem Aluminium bestehend,
zur Position "GETIFIX Rinnenelement
RS-E" montieren

Materialverbrauch:
...Stck. GETIFIX Rinnenendstück RS-E
  rechts / links
  Farbe: lichtgrau RAL 7035
  rehbraun RAL 8007
Menge: 1,000 Stck

**005.10.0006 GETIFIX Rinnenverbinder mit Ablauf RS-E**
GETIFIX Rinnenverbinder mit Ablauf RS-E
aus Strang gepresstem, wetterfestem,
pulverbeschichtetem Aluminium bestehend,
zur Position "GETIFIX Rinnenelement
RS-E" montieren

Materialverbrauch:
...Stck. GETIFIX Rinnenverbinder mit
  Ablauf RS-E
  Farbe: lichtgrau RAL 7035
  rehbraun RAL 8007
Menge: 1,000 Stck

#### 005.20 Fallrohre

**005.20.0001 GETIFIX Fallrohr RS-E**
GETIFIX Fallrohr RS-E aus Strang
gepresstem, wetterfestem,
pulverbeschichtetem Aluminium bestehend,
passend zur Position "GETIFIX
Rinnenelement RS-E" montieren

Materialverbrauch:
...m GETIFIX Fallrohr  RS-E
  Farbe: lichtgrau RAL 7035
  rehbraun RAL 8007
Menge: 1,000 m

**005.20.0002 GETIFIX Rohrbogen RS-E**
GETIFIX Rohrbogen RS-E aus Strang
gepresstem, wetterfestem,
pulverbeschichtetem Aluminium bestehend,
passend zur Position "GETIFIX
Rinnenelement RS-E" montieren

Materialverbrauch:
...Stck. GETIFIX Rohrbogen RS-E  87°
...Stck. GETIFIX Rohrbogen RS-E  45°
  Farbe: lichtgrau RAL 7035
  rehbraun RAL 8007
Menge: 1,000 Stck

**005.20.0003 GETIFIX Rohrmuffe RS-E**
GETIFIX Rohrmuffe RS-E aus Strang
gepresstem, wetterfestem,
pulverbeschichtetem Aluminium bestehend,
passend zur Position "GETIFIX
Rinnenelement RS-E" montieren

Materialverbrauch:
...Stck. GETIFIX Rohrmuffe RS-E
  Farbe: lichtgrau RAL 7035
  rehbraun RAL 8007
Menge: 1,000 Stck

**005.20.0004 GETIFIX Rohrschelle RS-E**
GETIFIX Rohrschelle RS-E
pulverbeschichtet passend, zur Position
"GETIFIX Rinnenelement RS-E" montieren

Materialverbrauch:
...Stck. GETIFIX Rohrschelle RS-E
  Farbe: lichtgrau RAL 7035
  rehbraun RAL 8007
Menge: 1,000 Stck

#### 005.30 Randblende für VISTA und AREA

**005.30.0001 GETIFIX Randblende RS-E (breit) für VISTA und AREA**
Einhängen der aus Strang gepresstem,
wetterfestem, pulverbeschichtetem
Aluminium bestehendem GETIFIX Randblende
in die Aufnahmeführung des GETIFIX
Traufelements.
GETIFIX Randblende RS-E (breit) für
VISTA und AREA entsprechender Länge
montieren und mit den zugehörigen
Blendenhaltern (breit) sicher
befestigen.

Materialverbrauch:
... Randblende RS-E (breit)
  Farbe: lichtgrau RAL 7035
  rehbraun RAL 8007
Menge: 1,000 m

**005.30.0002 GETIFIX Randblende RS-E (breit) Ecke für VISTA und AREA**
GETIFIX Randblende RS-E (breit) Ecke für
VISTA und AREA aus Strang gepresstem,
dichtgeschweißtem, wetterfestem,
pulverbeschichtetem Aluminium bestehend,
als Zulage zur Position "GETIFIX
Randblende RS-E (breit)" montieren

Materialverbrauch:
... m Randblende RS-E (breit) Ecke
  Farbe: lichtgrau RAL 7035
  rehbraun RAL 8007
Menge: 1,000 Stck

**005.30.0003 GETIFIX Blendenhalter RS-E (breit) für VISTA und AREA**
GETIFIX Blendenhalter RS-E (breit) für
VISTA und AREA zur Position "GETIFIX
Randblende RS-E (breit)" montieren
2 Stck. / Ecke
1 Stck. / m

Materialverbrauch:
...Stck. Blendenhalter (breit)
Menge: 1,000 Stck

**005.30.0004 GETIFIX Blendenverbinder RS-E (breit) für VISTA und AREA**
GETIFIX Blendenverbinder RS-E (breit)
für VISTA und AREA zur Position "GETIFIX
Randblende RS-E (breit)" montieren

Materialverbrauch:
...Stck. Blendenverbinder (breit)
Menge: 1,000 Stck

**005.30.0005 GETIFIX Blendenendstück RS-E (breit) rechts / links für VISTA und AREA**
GETIFIX Blendenendstück RS-E (breit)
rechts / links für VISTA und AREA aus
Strang gepresstem, wetterfestem,
pulverbeschichtetem Aluminium bestehend,
zur Position "GETIFIX Randblende RS-E
(breit)" montieren

Materialverbrauch:
...Stck. GETIFIX Blendenendstück RS-E
(breit) rechts / links
  Farbe: lichtgrau RAL 7035
  rehbraun RAL 8007
Menge: 1,000 Stck

#### 005.40 Randblende für PLANA

**005.40.0001 GETIFIX Randblende RS-E (schmal) für PLANA**
Einhängen der aus Strang gepresstem,
wetterfestem, pulverbeschichtetem
Aluminium bestehenden GETIFIX Randblende
in die Aufnahmeführung des GETIFIX
Traufelements.
GETIFIX Randblende RS-E (schmal) für
PLANA in entsprechender Länge montieren
und mit den zugehörigen Blendenhaltern
(schmal) sicher befestigen.

Materialverbrauch:
... m Randblende RS-E (schmal)
  Farbe: lichtgrau RAL 7035
  rehbraun RAL 8007
Menge: 1,000 m

**005.40.0002 GETIFIX Randblende RS-E (schmal) Ecke für PLANA**
GETIFIX Randblende RS-E (schmal) Ecke
für PLANA aus Strang gepresstem,
dichtgeschweißtem, wetterfestem,
pulverbeschichtetem Aluminium bestehend,
als Zulage zur Position "GETIFIX
Randblende RS-E (schmal)" montieren

Materialverbrauch:
... m Randblende RS-E (schmal) Ecke
  Farbe: lichtgrau RAL 7035
  rehbraun RAL 8007
Menge: 1,000 Stck

**005.40.0003 GETIFIX Blendenhalter RS-E (schmal) für PLANA**
GETIFIX Blendenhalter RS-E (schmal) für
PLANA zur Position "GETIFIX Randblende
RS-E (schmal)" montieren
2 Stck. / Ecke
1 Stck. / m

Materialverbrauch:
... Stck. Blendenhalter (schmal)
Menge: 1,000 Stck

**005.40.0004 GETIFIX Blendenverbinder RS-E (schmal) für PLANA**
GETIFIX Blendenverbinder RS-E (schmal)
für PLANA zur Position "GETIFIX
Randblende RS-E (schmal)" montieren

Materialverbrauch:
... Stck. Blendenverbinder (schmal)
Menge: 1,000 Stck

**005.40.0005 GETIFIX Blendenendstück RS-E (schmal) rechts / links für PLANA**
GETIFIX Blendenendstück RS-E (schmal)
rechts / links für PLANA aus Strang
gepresstem, wetterfestem,
pulverbeschichtetem Aluminium bestehend,
zur Position "GETIFIX Randblende RS-E
(schmal)" montieren

Materialverbrauch:
...Stck. GETIFIX Blendenendstück RS-E

  (schmal) rechts / links
  Farbe: lichtgrau RAL 7035
  rehbraun RAL 8007
Menge: 1,000 Stck

#### 005.50 Sockelprofil

**005.50.0001 Sockelprofil RS-E gekantet**
Das aus abgekanteten, wetterfestem,
pulverbeschichtetem Aluminium bestehende
GETIFIX Sockelprofil RS-E in
entsprechender Länge nach Abschluss der
Oberflächengestaltungsarbeiten
montieren, hierzu entweder mit GETIFIX F
verkleben oder mit VA-Schrauben
verdübeln.

Materialverbrauch:
... m Randblende schmal RS-E
  Farbe: lichtgrau RAL 7035
  rehbraun RAL 8007
Menge: 1,000 m

### 006 Oberflächengestaltung mit Belino System

#### 006.10 Belino System VISTA

**006.10.0001 Verlegung des Systems VISTA**
Schwimmende Verlegung der GETIFIX VISTA
Modulplatten (457x457x32 mm) mit
speziellen Unterkonstruktionsträgern aus
Polypropylenschaum bzw. -spritzguss
einschließlich Fugen- /
Verbindungsprofile.
Die Modulplatten mit ihren hochwertigen
Oberflächen aus Naturstein bzw. Teakholz
werden mit ihren speziellen
Unterkonstruktionsträgern mittels
Verbindungsprofile (Nut-Feder-Technik)
untereinander verbunden.
Eine Kombination der unterschiedlichen
Oberflächen ist möglich.
Der Unterkonstruktionsträger übernimmt
neben einer Dränagefunktion auch die
Aufnahme von Kabeln.
Materialverbrauch:

...Stck. Teakholzmodul Oberfläche
  vorbehandelt (geölt), mit

Polypropylenspritzgussträger

...Stck. Granit (Berry White; Oberfläche
  geflammt, nicht imprägniert)

...Stck. Granit (Copperstone; Oberfläche
  geflammt, nicht imprägniert)

...Stck. Basalt (Black Rain; Oberfläche
  geflammt, nicht imprägniert)

...Stck. Verbindungsprofil lang

...Stck. Verbindungsprofil kurz
Menge: 1,000 Stck

**006.10.0002 Zuschneiden von Einzelplatten**
Zulage zur Position der schwimmenden
Verlegung des GETIFIX VISTA Systems.
Die Modulplatten mittels
Nassschneidegerät entsprechend
zuschneiden. Vor dem Schneiden der
GETIFIX VISTA Platten die
Natursteinoberfläche mit klarem Wasser
vornässen. Nach dem Schneiden die
Platten mit klarem Wasser abspülen.
Menge: 1,000 Stck

**006.10.0003 Oberflächenschutz der VISTA Elemente**
Die GETIFIX VISTA-Natursteinoberflächen
schützt man am besten bereits zu Beginn
der Bauphase vor Schmutz und Nässe,
indem diese vor dem Verlegen eine
Erstimprägnierung erhalten. Dabei sind
neben der Oberfläche auch die
senkrechten Kanten der Natursteinplatte
zu imprägnieren. GETIFIX VISTA - TEAK
ist bereits werkseitig vorbehandelt.
Eine Pflege dieser Oberfläche ist je
nach Benutzung einmal jährlich bauseits
zu empfehlen.

Materialverbrauch ca:
200 ml / m²  GETIFIX VISTA
Spezialimprägnierung oder gleichwertig
Menge: 1,000 m²

#### 006.20 Belino System AREA

**006.20.0001 Verlegung des Systems AREA**
Die Verlegung der Gummi-Basisplatten vom
GETIFIX AREA (Lieferformat: ca. 828 mm x
414 mm (ca. 0,345 m²); Steghöhe: 14 mm;
Farbe: schwarz oder grau) sollte in
Gefällerichtung möglichst bei trockener
Witterung und mindestens 5° C erfolgen.
Die Verlegung beginnt fluchtgerecht in
Fugenrichtung (ggf. Schnurschlag).
Die Basisplatten werden fluchtgerecht
verlegt, beginnend an der Vorderseite.
Soll mit ungeteilten Fliesen begonnen
werden, ist ein Gummi-Anfänger zu
erstellen und an die Basisplatten
anzulegen. Mit dem Verlegen fortfahren,
unter Beachtung eines einheitlichen
Fugenbildes. Für die Bestimmung des
Fugenbildes ggf. die gesamte Fläche
vorab "trocken" auslegen.

Materialbedarf:
... Stck.  AREA Gummi-Basisplatten
  Farbe: schwarz oder grau
Menge: 1,000 m²

**006.20.0002 Einkleben der Steinzeugfliesen**
Zug um Zug werden die mitgelieferten
Steinzeugfliesen in die Felder der
Basisplatten eingeklebt. Dabei Kleber in
Kreuzstreifen mit zusätzlichen
Zwischenpunkten auftragen.
Ein Schlauchbeutel GETIFIX F reicht für
ca. 6 Basisplatten, also 48 Fliesen.

Materialverbrauch:
... Stck. Steinzeugfliesen
  Optik: Kreide oder Sahara
... Stck. Schlauchbeutel GETIFIX F
Menge: 1,000 Stck

**006.20.0003 Zuschneiden von AREA Basisplatten**
Zulage zur Position der schwimmenden
Verlegung des GETIFIX AREA Systems
Gummi-Basisplatten (Lieferformat: ca.
828 x 414 mm (ca. 0,345 m²); Steghöhe:
14 mm; Farbe: schwarz oder grau) auf das
nötige Format zuschneiden.
Menge: 1,000 Stck

**006.20.0004 Zuschneiden von AREA Keramikfliesen**
Zulage zur Position der schwimmenden
Verlegung des GETIFIX AREA Systems.
Keramikfliesen (197 x 197 x 15 mm)
auf das nötige Format zuschneiden.
Menge: 1,000 Stck

#### 006.30 Belino System PLANA

**006.30.0001 Verlegung des Systems PLANA**
Beginnend von der Vorderkante werden die
 GETIFIX PLANA Plattenelemente  (500 x
500 x 8 mm) am Rand bzw. am Randprofil
angelegt. Die weiteren Elemente werden
schwimmend Stoß an Stoß aneinander
gereiht. Eine Kombination der
unterschiedlichen Optiken ist möglich.

Materialverbrauch:
... Stck. Plattenelemente in Optik:
        -  Marmor beige
        -  Marmor rot
        -  Marmor grün
Menge: 1,000 m²

**006.30.0002 Anpassen der PLANA Plattenelemente**
Anpassung von Plattenelementen als
Zulage zur Position der schwimmenden
Verlegung des GETIFIX PLANA Systems.
Die Kanten der Fertigelemente, die
später eingespachtelt werden, müssen per
Hand über eine stabile Kante gebrochen
werden. Somit verläuft der Übergang
"homogener" ineinander über. Evtl.
anschließend zu verspachtelnde
Aussparungen sollten mindestens 15 - 20
mm breit sein.
Menge: 1,000 Stck

**006.30.0003 Beiarbeiten von Anpassungsbereichen**
Zulage zur Position der Anpassung der
PLANA Plattenelemente.
Nach Verlegung des kompletten Belags,
werden vorhandene Bruchkanten und
Ränder, die nicht im Winkel sind sowie
Aussparungen und Einschnitte an
Durchdringungen, mit einem
Granulat-Mörtel beigespachtelt.
Für den Mörtel ist loses Granulat mit
dem PU-Bindemittel (entweder
2-komponetiges vorgemischt oder
1-komponentiges) mit einem
Mischungsverhältnis von 10:1 zu einem
homogenen Mörtel zu vermischen.
Zu verspachtelnde Aussparungen sollten
mindestens 15 - 20 mm breit sein.
Der fertige Belag sollte abgeklebt
werden, um Verschmutzungen zu vermeiden.

Materialverbrauch ca:
1,3 kg / m²  fertiger Granulat-Mörtel
Menge: 1,000 m

**006.30.0004 Ausbildung/Verlegung von Sockelelementen**
Im Bedarfsfall und wenn kein
Sockelprofil aus dem Rinnensystem
verlegt wird, fertigen und verlegen von
PLANA Sockelelementen.
Die mit einem Nassschneider oder einer
Diamantscheibe zugeschnittenen
Sockelelemente werden auf der Rückseite
mit einer GETIFIX F Klebewulst versehen
und auf den bereits abgedichteten Sockel
geklebt.
Damit keine Feuchtigkeit hinter die
GETIFIX PLANA Sockelelemente gelangt
sowie aus optischen Gründen, ist die
Sockeloberkante mit GETIFIX F zusätzlich
zu versiegeln.
Menge: 1,000 m

### 007 Zusätzliche Leistungen

**007.0010 Stundenlohnarbeiten**
*** Bedarfsposition mit GB
Stundenlohnarbeiten für einen GETIFIX-
Fachmann für unvorhersehbare Arbeiten
Menge: 1,000 h

## Zusätzlicher Text
Zusätzliche Technische Vertragsbedingungen (ZTV) für Balkon- und
Terrasseninstandsetzungsarbeiten

A) PLANUNG- UND LEISTUNGSBESCHREIBUNG
Die DIN-Normen finden nur neben den im Leistungsverzeichnis
beschriebenen Verarbeitungen Anwendung. Bei Planung der Balkon- und
Terrasseninstandsetzungsarbeiten sowie vorausgehenden und folgenden
Bauleistungen sind zu beachten:
1. Teil "Betoninstandsetzung"
1.1. Abweichend bzw. in Anlehnung an nachfolgende Richtlinien und
technischen Vorschriften (aus Punkt 1.2. und. 1.3.) handelt es sich um
eine alternative Ausführungslösung von "Betoninstandsetzungen von
Nicht-Ingenieurbauwerken".
1.2. Regeln der Technik "Richtlinie für Schutz und Instandsetzung von
Betonbauteilen (RILI)" gilt nur in Anlehnung.
1.3. Einschlägige DIN-Vorschriften bei Beton die DIN 1045 "Beton und
Stahlbeton", bei  Mauerwerk die DIN 1053 "Mauerwerk", bei Estrich DIN
18560 sowie die DIN 18550 "Putz" nur soweit zutreffend.
1.4. Stark korrodierte Bewehrungsstähle mit erheblichen
Querschnittsminderungen sind u.U. nach Absprache mit dem Statiker gegen
neue funktionelle Bewehrungsstähle auszutauschen.
2. Teil "Abdichtung"
2.1. Abweichend bzw. auch in Ergänzung der nachfolgenden Richtlinien und
technischen Vorschriften handelt es sich um alternative
Ausführungslösungen von "Abdichtungen".
2.2. DIN 18195 "Bauwerksabdichtung",  "Richtlinie für die Planung und
Ausführung von Dächern mit Abdichtungen (Flachdachrichtlinie)"
"Richtlinie für die Planung und Ausführung von Abdichtungen mit
mineralischen Dichtungsschlämmen", "Hinweise für die Ausführung von
Abdichtungen im Verbund mit Bekleidungen und Belägen aus Fliesen und
Platten für den Innen- und Außenbereich", einschlägige DIN-Vorschriften
bei Beton die DIN 1045 "Beton und Stahlbeton", bei Mauerwerk die DIN
1053 "Mauerwerk", sowie die die DIN 18550 "Putz" gelten nur soweit diese
im vorliegenden Einzellfall zutreffend sind.
So werden ausdrücklich vereinbarungsgemäß bestimmte Abdichtungsdetails
den örtlichen Bedingungen angepasst. Solche "bestimmte
Abdichtungsdetails" stellen ausdringlich und separat vereinbarte
Sonderlösungen dar und können im Einzellfall u.a. sein:
¨ Der Verzichts auf ein Gefälle von mindestens 1...2 %.
¨ Der Verzicht auf eine explizite Abdichtung an aufgehenden Bauteilen
(d.h. Hochführen der Flächenabdichtung von 15 cm) oberhalb des
Nutzbelages, wenn die aufgehenden Bauteile selber aus ausreichend
wasserabweisenden Baustoffen bestehen. Sinngemäß gilt diese Regelung
auch im Bereich von Tür- und Fensterkonstruktionen.
2.3. Grundsätzlich ist die Planung und Einhaltung von
Wärmeschutzmaßnahmen vom Auftraggeber zu erbringen.

B) ANGEBOT UND KOSTEN
1. Angebot lt. Leistungsverzeichnis einschließlich der Zusätzlich
Technischen Vorvertragsbedingungen (ZTV).
2. Abschlagszahlungen gelten ausdrücklich als vereinbart und sind auf
Antrag in Höhe des Wertes der jeweils nachgewiesenen vertragsgemäßen
Leistungen einschließlich des darauf anfallenden Mehrwertsteuerbetrages
kurzfristig (innerhalb von 5 Tagen) zu gewähren. Die Schlussrechnung ist
14 Tage nach Zugang fällig.
3. Der Auftraggeber stellt Strom- und Wasser kostenlos zur Verfügung und
gewährleistet die freie Zugänglichkeit des Arbeitsbereiches.
3. Die endgültige Abrechung erfolgt nach örtlichem Aufmaß, bezogen auf
die Leistungseinheit des Angebotes.
4. Die Ausführung der Leistungen erfolgt ausschließlich durch im
GETIFIX-Verbund angeschlossene Fachfirmen. Außerdem werden die
speziellen GETIFIX-Verarbeitungsvorschriften ebenfalls
Vertragsbestandteil
5. Für das vorliegende Angebot besteht ein Copyright, damit besteht ein
Vergütungsrecht für die Erbringung dieser planerischen Leistung, wenn
durch andere Auftragnehmer außerhalb des GETIFIX-Verbundes nach diesem
Lösungskonzept gearbeitet wird.
Gleichzeitig wird in jedem Fall diesbezüglich eine Haftung jeglicher Art
ausgeschlossen, da keine Einflussnahme auf Arbeiten von Firmen außerhalb
des GETIFIX-Verbundes gegeben ist.

C) GEWÄHRLEISTUNG
Als Gewährleistungszeitaum werden 5 Jahre vereinbart.
Die Verjährungsfrist beginnt mit der Abnahme der Leistung durch den
Auftraggeber. Der Abnahme steht es gleich, wenn der Auftrageber die
Leistung auch ohne ausdrückliche schriftliche oder mündliche Erklärung
entgegennimmt und Mängel, nach Fertigmeldung durch den Auftragnehmer,
nicht innerhalb von 14 Tagen anmeldet. Die Verjährunsgfrist beginnt dann
mit Ablauf des 14. Tages nach Datum der Fertigmeldung.
Der Bieter gewährleistet die geschuldete Leistung entsprechend seinem
Angebot lt. Leistungsverzeichnis (einschließlich der obigen ZTV), die
Einhaltung der handwerklichen und technischen Regeln sowie
Arbeitsschutz- und Umweltschutzvorschriften und die einwandfreie,
fachlich richtige Ausführung.
Der Hersteller gewährleistet Materialqualität und Stoffeigenschaften
sowie die Eignung für das angegebene Einsatzgebiet.

D) Fristen
Das Angebot ist für die Beauftragung befristet gültig bis zum ________.
Wir benötigen z.Zt. einen Vorlauf für die Eintaktung des Auftrages von
___ Wochen.

Hiermit bestelle(n) ich (wir) die Leistungen gemäß vorliegendem Angebot:

__________________________
Unterschrift des Kunden:

Empfangsbestätigung:
Hiermit bestätigen wir/ich, die Zusätzlich Technischen
Vertragsbedingungen (ZTV) als Bestandteil zu diesem Angebot (auch für
bautechnisch unversierte Kunden)  verständlich erläutert bekommen zu
haben. Uns/mir ist bewusst, dass aufgrund der vorliegenden örtlichen
Gegebenheiten bzw. unseres/meines ausdrücklichen Kundenwunsches einige
Anpassungen vereinbart werden können, die nicht in allen Punkten der
DIN, der Flachdachrichtlinie oder anderen Regelwerken entsprechen.
Diese Vereinbarungen werden ergänzend zu diser ZTV gesondert beschrieben
und vereinbart.
Die vorliegenden Anpassungen gefährden nicht die Gesamtfunktionalität
der in den  Einzelpositionen erläuterten und geschuldeten Werksleistung.

__________________________
Unterschrift des Kunden:

Ort, den
